# Klinikum Bremerhaven-Reinkenheide
Angebotsaufforderung (GAEB DA XML 3.2, DA83)
Währung: EUR
Auftraggeber: Klinikum Bremerhaven Reinkenheide gGmbH, Postbrookstraße 103, 27575 Bremerhaven
Erstellt mit: AVAPLAN, AVAPLAN win64bit 25.1.7.4120, 08.05.2026

## TETRA-BOS-Funkversorgung
EP-Anteile: Material; Lohn

### Abschnitt 1 Objektbeschreibung

#### Titel 1.1 Projektbeschreibung

*Hinweis: Projektbeschreibung*
BOS-Objektfunkversorgung (BOS-OV)

Auftraggeber (AG) ist die:
Klinikum Bremerhaven Reinkenheide gGmbH
Postbrookstraße 103
27575 Bremerhaven

Im Klinikum Bremerhaven Reinkenheide ist, zur funktechnischen Versorgung der Behörden und Organisationen mit Sicherheitsaufgaben (BOS), ein BOS-Objektfunk-Verteilsystem für die Betriebsart TMO, gemäß Anforderung der zuständigen Feuerwehr und der Landesstelle Digitalfunk, nach DIN 14024-1 zu installieren.

Die komplette Baumaßnahme findet während des Klinikbetriebs statt. Insbesondere in den Fluren ist dies zu beachten und der Klinikbetrieb keinesfalls einzuschränken. Jegliche Arbeiten im Flurbereich sind in enger Abstimmung mit der Objekt- und der Projektleitung auszuführen.

Der besonderen Situation des Klinikbetriebes ist Rechnung zu tragen.

Teile der Liegenschaft wurden in 2024 bereits mit einer Objektfunkversorgung TETRA-BOS ausgerüstet. Bei dem vorliegenden Leistungsverzeichnis handelt es sich demnach um eine Erweiterung, um alle aktuell geforderten Bereiche zu versorgen.

Mit dieser Maßnahme sind sämtliche funktechnischen Leistungen, inkl. der HF-Anbindung an das TETRA-BOS-Bestandssystem des Klinikums zu erbringen. Die erforderlichen Unterlagen sind gemäß der Anforderungen zum Anzeigeformular der BDBOS für Objektfunkanlagen zu erstellen und dem AG zu überreichen. Das Anzeigeverfahren des AG ist durch den AN bis zur Inbetriebnahmebestätigung und Frequenznutzung zu bearbeiten.

Die Bereitstellung des TETRA-BOS-Signals erfolgt mittels HF-Anbinderepeater an eine TETRA BOS-Basisstation vom Bestandssystem. Mit Übergabe des HF-Signals an einen Verteilerschrank mit optischer Master-Unit, werden über das Objekt verteilt Remote-Units per LWL-Ringverkabelung redundant angebunden (Optisches Verteilsystem)

Das HF-Antennennetzwerk, bestehend aus Schlitzkabelschleifen, ist für die Nutzung im 70 cm Frequenzbereich zu errichten.

Das Versorgungskonzept (Schema) mit Darstellung über die Zusammenschaltung der Komponenten ist diesen Vergabeunterlagen als Anlage beigefügt.

Der Status der Objektfunkanlage ist an mehreren Anlaufpunkten der Feuerwehr über ein Anzeigetableau, sowie am Empfang des Hauptgebäudes über ein Bedienfeld darzustellen. Am Bedienfeld ist zusätzlich die Möglichkeit zum Abschalten der BOS-OV einzurichten.

Lage und Größe der Baustelleneinrichtungsfläche muss mit dem Auftraggeber (AG) abgestimmt werden. Flächen für die Feuerwehr und Feuerwehrzufahrten sind ständig freizuhalten. Die Montagetermine sind mit dem AG und der von ihm beauftragten Projektleitung abzustimmen, die Freigabe muss schriftlich erfolgen.

Nach Beendigung der Arbeiten muss das Objekt wieder komplett geräumt und betriebssicher hinterlassen werden. Das heißt, dass alle Teile, auch Kleinteile komplett entfernt wurden, alle montierten Teile sicher befestigt sind, keine Kabel hängen und Verpackungsmaterial usw. restlos entfernt wurde. Alle erforderlichen selbstfahrenden Arbeitsbühnen oder gleichwertige fahrbare Gerüste, Leitern und alle notwendigen Werkzeuge für die Montage sind in die Einheitspreise einzukalkulieren und werden nicht gesondert vergütet. Die ASR A2.1 ist umzusetzen. Für die Arbeiten ist die erforderliche PSA durch den AN zu bringen. Die Mitarbeiter müssen im Besitz eines Befähigungsnachweises zum Bedienen von Arbeitsbühnen sein.

Grundsätzlich sind alle montierten Bauteile bei Neu- oder Umbau gemäß Vorgaben des AG zu beschriften. Hierbei ist das Beschriftungsschema mit dem AG abzustimmen. Dies gilt auch bei der Erstellung von Zeichnungen. Anfallende Bohr- und Dübelarbeiten sind vor Ausführung mit dem AG oder seinem Vertreter abzustimmen.

Maßgebend für die Ausführung, Aufmaß und Abrechnung ist die VOB in ihrer neuesten gültigen Fassung.
Weiterhin gelten die bauaufsichtlichen und berufsgenossenschaftlichen Bestimmungen.
Die Allgemeinen Vertragsbedingungen für die Ausführung von Bauleistungen (VOB/B) und die Allgemeinen Technischen Vertragsbedingungen-ATV-(VOB/C) gelten in der jeweils letzten Fassung, die spätestens drei Monate vor dem Eröffnungs-/Einreichungstermin im Bundesanzeiger bekannt gemacht worden ist."
Der AN übernimmt die nach Auftragsvergabe zur Verfügung gestellten Unterlagen zur verantwortlichen Weiterführung. Der AN hat diese Unterlagen gemäß § 3 VOB/B auf sachliche und maßliche Richtigkeit und Vollständigkeit zu prüfen.
Der AN ist verpflichtet, behördlich vorgeschriebene Abnahmen und Leistungen selbständig und rechtzeitig herbeizuführen und diese dem AG schriftlich nachzuweisen. Der AG ist rechtzeitig über behördliche Abnahmen zu informieren. Der funktionale Praxistest mit den Behörden ist erst durchzuführen, wenn die Sachverständigenprüfung der BOS-OV erfolgreich stattgefunden hat.

#### Titel 1.2 Angaben zur Baustelle

*Hinweis: Angaben zur Baustelle*
Das Objekt befindet sich in der
Postbrookstraße 103 in 27575 Bremerhaven.
Das Klinikum ist ausgeschildert.

Benötigte PKW-Stellplätze sind mit dem AG abzustimmen. Besondere Materialanlieferungen sind beim AG anzumelden.

Die Baustelleneinrichtung auf dem Gelände der Liegenschaft erfolgt in Abstimmung mit dem AG.

Der AN bzw. alle Mitarbeiter müssen sich beim AG vor Beginn der Arbeiten an- und nach Abschluss der Arbeiten abmelden.

Baustrom (230 V) und Bauwasser werden dem AN kostenfrei vor Ort zur Verfügung gestellt. Die Bauwasserentnahmestelle ist mit dem AG vor Ort abzustimmen. Erforderliche Verbindungsschläuche, Anschlusselemente u.a. sind für das Bauwasser und die Energieleitungen, inkl. allem notwendigen Zubehör für eine fach- und sachgerechte Ausführung der ausgeschriebenen Leistungen, vom AN auf eigene Kosten zu liefern und für die Dauer der ausgeschriebenen Leistungen vor Ort für den AG kostenfrei vorzuhalten. Die Aufsichts- und Sorgfaltspflicht für den Baustrom und das Bauwasser während der gesamten Bautätigkeit obliegt allein dem AN.

Der Ort für die Reinigung der Werkzeuge und Materialbehältnisse ist mit dem AG vor Ort abzustimmen. Ein Reinigen der Werkzeuge und Behältnisse im Bereich der WC-Anlagen ist nicht gestattet.

Die Baustelle und sämtliche öffentliche Flächen, die im Zusammenhang zu den ausgeschriebenen Leistungen und zur Liegenschaft stehen, sind werktäglich nach Beendigung der Arbeiten vom AN von Schutt, Abfall, Bauresten- und Materialien usw. und allen Verunreinigungen sauber zu hinterlassen.

Kommt der AN seinen Verpflichtungen nicht nach, wird der AG nach einer nicht erfüllten vorherigen Aufforderung, einen Dritten, auf Kosten des AN mit der Reinigung und Abfallbeseitigung der entsprechenden und betreffenden Bereiche, Flächen, Räume usw. beauftragen.
Schadstoffe aller Art, die im Zusammenhang mit den ausgeschriebenen Einzel- und Gesamtleistungen stehen und die die Umwelt, das Grundwasser und Personen gefährden können, sind vom AN getrennt aufzunehmen und vorschriftsmäßig, entsprechend den gültigen gesetzlichen und umwelttechnischen und behördlichen Bestimmungen, Satzungen, Verordnungen und Richtlinien sachgerecht und umweltverträglich zu beseitigen und zu entsorgen.

Dem AG sind vom AN, auf Verlangen, alle geforderten Nachweise zur Abfallbeseitigung und -Entsorgung unentgeltlich zu erbringen. Alle anfallenden Kosten für die sachgerechte und umweltverträgliche Abfallbeseitigung und -entsorgung, einschl. der evtl. anfallenden Deponiekosten, trägt der AN.

Die entsprechenden Unfallverhütungsvorschriften der Berufsgenossenschaften sind bei allen Arbeiten zum Projekt vom AN zu berücksichtigen und einzuhalten.

Die Anweisungen der/des vom AG bestellten Sicherheits- und Gesundheitskoordinatoren(in) sind vom AN zu befolgen.

Besondere Erschwernisse
Die nachfolgend beschriebenen Erschwernisse sind in die jeweiligen Einheitspreise einzurechnen und werden (wenn nicht gesondert in den LV- Positionen beschrieben) nicht gesondert vergütet.

Erschwernisse aufgrund der Bestandsnutzung
Aufgrund der Bestandsnutzung (Klinikbetrieb) sind Lärm- und Staubentwicklung sowie Erschütterungen während der Klinikzeiten zu vermeiden. Die Zufahrten für Anlieferungen sind freizuhalten. Lärm- oder erschütterungsintensive Arbeiten dürfen lediglich in Abstimmung mit dem AG ausgeführt werden. Die Einhaltung des gesetzlichen Lärmschutzes ist einzuhalten.
Es wird darauf hingewiesen, dass der Krankenhausbetrieb auf dem Gelände während der Bauzeit uneingeschränkt weitergeführt wird und Behinderungen durch geeignete Maßnahmen insbesondere im Hinblick auf Schmutz-, Schall und Erschütterungen zu vermeiden sind. Der Krankenhausbetrieb darf während der Bauausführung nicht behindert werden. Jeglicher PKW und LKW-Verkehr (außer Anlieferungsverkehr) ist auf dem Krankenhausgelände untersagt. Eventuelle kurze (bis max. 15 min.) Unterbrechungen, bedingt durch den Krankenhausbetrieb, sind einzukalkulieren und werden nicht besonders vergütet. Schäden an Straßen, Gebäuden, Bäumen usw. sind zu vermeiden. Die Kosten für die notwendige Beseitigung evtl. Schäden gehen zu Lasten des Auftragnehmers.
Das Abstellen von Rauchmeldern ist drei Tage vor den Arbeiten anzumelden.

Lagermöglichkeiten
Lagermöglichkeiten sind nur eingeschränkt vorhanden, d.h. die zu entsorgenden und zu liefernden Materialien sind umgehend abzufahren bzw. kurzfristig zu liefern und zu verarbeiten. Die Einzellieferungen sind hierauf abzustimmen.

Sicherung von Gefahrenbereichen
Vor jeder Arbeitsunterbrechung ist dafür zu sorgen, dass keine gefährdenden Zustände (z.B. hängende Teile, Schrägstellung von Bauteilen etc.) bestehen bleiben.

Materialver- und entsorgung
Die Versorgung und Entsorgung erfolgt über im Klinikbetrieb befindliche Flure. Jegliche Materialtransporte, sowie die Entsorgung jeglicher Bauabfälle dürfen den Klinikbetrieb keinesfalls beeinträchtigen oder die Zugangswege verschmutzen, beschädigen etc.
Jegliche Verschmutzungen, Beschädigungen sind unverzügliche zu beseitigen und werden dem AN andernfalls in Rechnung gestellt.

Bestandsinstallationen
Aufgrund des laufenden Klinikbetriebs sind Elektro-, Lüftungs- und Sanitärtechnische Installationen, vorwiegend im Deckenhohlraum, in Betrieb.
Diese dürfen keinesfalls beschädigt werden. Dementsprechend sind sämtliche Arbeiten im Bereich von Bestandsinstallationen nur in Absprache mit dem AG auszuführen.

Arbeitsunterbrechungen
Arbeitsunterbrechungen und zusätzliche Anfahrten sind in die Einheitspreise einzukalkulieren und werden, wenn nicht abweichend im Leistungsverzeichnis beschrieben, nicht gesondert vergütet.

Baustellenorganisation

Arbeitszeiten
Abweichungen von den Regelarbeitszeiten 08:30 bis 17:00 Uhr sind mit dem AG abzustimmen und vom AG freigeben zu lassen.

Schutzmaßnahmen bei Unterbrechungen
Der AN hat bis zur Fertigstellung der eigenen Leistung seine erbrachte Leistung zu schützen und für die Einhaltung der UVV zu sorgen.

Baulärm
Die nach AVV Baulärm gültigen Immissionswerte sind einzuhalten.
Zur Konfliktminimierung sind bauseits Maßnahmen zu ergreifen, die gewährleisten, dass die prognostizierten Geräuschimmissionen möglichst unterschritten werden.
Besonders lärmintensive Arbeiten sind zu vermeiden und vom AN rechtzeitig, mindestens drei Tage im Voraus während der Baustellenbesprechungen anzukündigen, so dass die Klinik die Gelegenheit hat sich darauf einzustellen.
Die Bauarbeiten werden bei laufendem Krankenhausbetrieb durchgeführt und sind so geräuscharm wie möglich auszuführen, um die Belästigung der Patienten und des Personals auf ein Minimum zu reduzieren.
Auf dem Krankenhausgelände ist nur mit geräuscharmen Baumaschinen zu arbeiten, jegliche Lärmquellen sind zu verhüten bzw. zu unterbinden.
Der Auftragnehmer hat bei der Bauausführung die Immissions- und Emmisionsrichtwerte des Bundesimmissionsschutzgesetzes zum Schutz gegen Baulärm zu beachten und entsprechende Maschinen einzusetzen. Dies ist in die Einheitspreise einzukalkulieren.
Während der Mittagsruhe des Klinikums von 12:00 bis 13:30 Uhr dürfen lärmverursachende Arbeiten nicht ausgeführt werden. Der Arbeitsablauf ist dementsprechend zu organisieren.

#### Titel 1.3 Anforderungen an die Errichterfirma

*Hinweis: Anforderungen an die Errichterfirma*
Der AN muss über eigenes technisches Personal und geeignete Messtechnik verfügen, um die Objektversorgung in Betrieb nehmen und prüfen zu können. Der AN hat ausreichend Arbeitskräfte für die Arbeiten vorzuhalten, um die Arbeiten termingerecht auszuführen.

Vom AN ist zu gewährleisten, dass alle gelieferten Komponenten und durchgeführten Installationen den einschlägigen nationalen sowie internationalen Gesetzen, Normen, Standards, Sicherheitsvorschriften und sonstigen "Anerkannten Regeln der Technik" entsprechen.

Bei der Kalkulation der Leistung sind grundsätzlich folgende Rahmenbedingungen zu berücksichtigen:
Ausdehnung und Struktur des Objektes hinsichtlich Wege-, Erkundungs-, und Aufbauzeiten für Sperrungen. Diese werden nicht gesondert vergütet. Die dauerhafte Beistellung eines ortskundigen Mitarbeiters ist nicht möglich. Einweisungen der Mitarbeiter des AN werden vorgenommen.

Für die Dokumentation der Bautätigkeiten vor Ort, führt der AN werktäglich einen Bau-Tagesbericht mit Angaben zu den ausgeführten Leistungen nach den LV-Positionen, mit Angaben zum Mitarbeitereinsatz (Anzahl), mit Angaben zu den ausgeführten Mengen, zur Tagestemperatur, mit Ausführungsdatum und Einsatzort. Des Weiteren sind auf dem Tagesbericht besondere Vorkommnisse, Leistungsänderungen, ggf. Behinderungen und Erschwernisse zu dokumentieren. Die Bau-Tagesberichte sind fortlaufend zu nummerieren und wöchentlich der Bauleitung unterschrieben mit Ort und Datum zu übergeben.

Da es während der Bauausführung zu Typen- und Mengenänderungen kommen kann, ist jede Position mit dem AG abzustimmen. Diese Abstimmung ist so vorzunehmen, dass die gesetzten Termine eingehalten werden können.

Die Leistung wird im Aufmaß ermittelt. Dieses ist vom Auftragnehmer anzufertigen. Das Aufmaß ist dem Fachplaner zur Prüfung und Unterzeichnung vorzulegen. Jedes Aufmaßteil ist zu positionieren und in einer Stückliste aufzuführen. Die Stücklisten sind übersichtlich aufzustellen. Die entsprechenden Mengen sind zu addieren, so dass die Gesamtmenge erscheint, die in Rechnung gestellt wird. Im Aufmaß muss der Montageort der installierten Bauteile bzw. die in der Werk- und Montageplanung vergebene, eindeutige Nummer enthalten sein.

Nach VOB Teil C sind Ausführungspläne keine Werk- und Montagepläne. Nach Erhalt der Ausführungsunterlagen erstellt der Fachbauleiter des AN die Montagepläne für die ordnungsgemäße und termingerechte Errichtung der BOS-Objektfunkanlage. Zudem führt er die erforderlichen Berechnungen und Dimensionierungen (z. B. für Kabel und Leitungen) durch. Die Montageplanung ist anschließend dem vom AG beauftragten Fachplaner vorzulegen. Die Werk- und Montageplanung muss während der Bauausführung ständig fortgeschrieben werden, und beinhaltet auch vermaßte Angaben der Produkte mit den vermaßten Einbauorten, Stromlaufpläne und Blockschaltbilder.

Die Teilnahme von Entscheidungsbefugten des Auftragnehmers an den Baubesprechungen und Abstimmungsgesprächen zu Arbeitsabläufen und Sicherheitsgesprächen zum Arbeitsschutz ist Pflicht.
Die Aufforderung zur Teilnahme an den Besprechungen erfolgt durch die Bauleitung des Auftraggebers bzw. dessen Vertreter.

Der Bieter muss über alle Soft- und Hardware-Komponenten verfügen, die für die Inbetriebnahme und Wartung des Systems und aller Komponenten, auf jedem Servicelevel, erforderlich sind.

### Abschnitt 2 Aktive Technik BOS-Objektfunkanlage

#### Titel 2.1 Systemtechnik BOS-Funkversorgung

**2.1.10 Systemtechnik optisches Verteilsystem**
Systemtechnik Objektfunk-Verteilsystem

OV-Verteilsystem-Schrank
19"-Systemschrank inkl. thermostatgeregelter Belüftung

Optische Master Unit (OMU) 48VDC
Ausstattung wie folgt:
- Schrankmontage
- Anbindung von bis zu 10 Repeatern über Dual-fibre
- Überwachungseinheit und Programmierung
- Passwortschutz
- Überwachung und Weiterleitung von Störmeldungen
  mittels SNMP und potentialfreiem Alarmkontakt
- inkl. Duplexweiche

Bandselektiver TETRA-Repeater
Ausstattung wie folgt:
- Schrankmontage
- Dual-Fibre
- Frequenzbereich TETRA-BOS
- Überwachungseinheit und Programmierung
- Passwortschutz
- Automatische Pegelung der opt. Übertragungsstrecke
- Überwachung und Weiterleitung von Störmeldungen
  mittels SNMP und potentialfreiem Alarmkontakt

1x MT-VAS Messtapper Verteiltes Antennensystem

HF-Übergabepunkt von und zum Systemschrank mit einem BOS-Anbinderepeater.
HF-Anpassung zwischen Anbinderepeater und OMU herstellen.
inkl. aller benötigten Highflex HF-Verbindungskabel mit Steckern, zur Herstellung der HF-Verbindungen zwischen Repeatern, OMU und Koppelfelder.
inkl. zentraler Erdungsschiene zum Anschluss der Einzelkomponenten
inkl. LWL-Patchkabel zur Verbindung der optischen Komponenten

LAN-Switch 48VDC inkl. aller benötigten Patchkabel zur IP-Verschaltung der Komponenten.

Abschalteinrichtung und Speicherprogrammierbare Steuerung zur Ein- und Ausschaltung des BOS-Objektfunksystems, Aufnahme von Störmeldungen der aktiven Technik, Übertragung von Störungsmeldungen, sowie zur Übertragung des Betriebszustandes an das Feuerwehr-Gebäude-Bedienfeld und der Feuerwehr-Anzeige-Tableaus, gemäß der Anforderung der Feuerwehr Bremerhaven

Unterbrechungsfreie Stromversorgung
Der Systemtechnikschrank ist mit einer unterbrechungsfreien Strom- versorgung auszustatten. Die Kompakt-USV ist so auszulegen, dass eine Überbrückungszeit über 12 Stunden bei Volllastbetrieb gewährleistet ist.

Die USV ist in folgender Ausstattung zu liefern:
- Überwachungsanzeige über optisches Display
- 230V Anschlussklemmen
- Tiefenentladeschutz
- Batterietestmöglichkeit
- Potentialfreie Wechselkontakte für Sammelstörung und Netzausfall
- Batterie mit einer Gebrauchsdauer von 10 Jahren nach
  EUROBAT in wartungsfrei verschlossener Ausführung (VRLA)

Störungsüberwachung Systemschrank
Folgende Störungen werden übertragen:
- Schranküberwachung (Türkontakt)
- USV-Fehler
- Störmeldungen 1 (betriebsrelevante Störmeldungen)
- Störmeldungen 2 (nicht betriebsrelevante Störmeldungen)
- Sammelstörmeldung

- Einbindung der Störmeldungen des Anbinderepeaters in das Störmeldesystem
- Anschluss des vorhandenen Anzeigetableaus an das zu liefernde Strömeldesystem

liefern und betriebsfertig montieren, anschließen und
in Betrieb nehmen
inkl. aller entsprechenden Lizenzkosten

angebotenes Fabrikat Optisches Verteilsystem '..................................................'

angebotener Typ Optisches Verteilsystem '..................................................'
Menge: 1,000 St
Kostengruppe DIN 276 2018-12: 451

**2.1.20 Systemtechnik BOS-Funkversorgung/ Remote Unit Typ A**
Systemtechnik BOS-Funkversorgung/ Remote Unit Typ A
TETRA-BOS Remote-Unit in 19"-Systemschrank
inkl. thermostatgeregelter Belüftung

Bandselektiver TETRA-Repeater
Ausstattung wie folgt:
- Schrankmontage
- Dual-Fibre
- Frequenzbereich TETRA-BOS
- Überwachungseinheit und Programmierung
- Passwortschutz
- Automatische Pegelung der opt. Übertragungsstrecke
- Überwachung und Weiterleitung von Störmeldungen
  mittels SNMP und potentialfreiem Alarmkontakt

1x MT-VAS Messtapper Verteiltes Antennensystem
HF-Koppelfeld zur Einspeisung auf zwei bzw. drei Antennenkabelwege

Speicherprogrammierbare Steuerung zur Aufnahme von Störmeldungen der aktiven Technik und der externen Alarmeingänge von der USV und dem Türkontakt, sowie zur Übertragung der Störungsmeldungen an die BOS-Kopfstation für die Störmeldeauswertung

LWL/ LAN-Switch 48VDC inkl. aller benötigten Patchkabel zur IP-Verschaltung der Komponenten.

inkl. aller benötigten Highflex HF-Verbindungskabel mit Steckern, zur Herstellung der HF-Verbindungen
inkl. zentraler Erdungsschiene zum Anschluss der Einzelkomponenten
inkl. LWL-Patchkabel zur Verbindung der optischen Komponenten

Unterbrechungsfreie Stromversorgung
Der Systemtechnikschrank ist mit einer unterbrechungsfreien Strom- versorgung auszustatten. Die Kompakt-USV ist so auszulegen, dass eine Überbrückungszeit über 12 Stunden bei Volllastbetrieb gewährleistet ist.
Die USV ist in folgender Ausstattung zu liefern:
- Potentialfreie Wechselkontakte für Sammelstörung
- Batterie mit einer Gebrauchsdauer von 10 Jahren nach
  EUROBAT in wartungsfrei verschlossener Ausführung (VRLA)

liefern und betriebsfertig montieren, anschließen und
in Betrieb nehmen

angebotenes Fabrikat bandselektiver Repeater
'
..................................................'

angebotener Typ bandselektiver Repeater '..................................................'
Menge: 3,000 St
Kostengruppe DIN 276 2018-12: 451

**2.1.30 Systemtechnik BOS-Funkversorgung/ Remote Unit Typ B**
Systemtechnik BOS-Funkversorgung/ Remote Unit Typ B
TETRA-BOS Remote-Unit in 19"-Systemschrank
inkl. thermostatgeregelter Belüftung

Bandselektiver TETRA-Repeater
Ausstattung wie folgt:
- Schrankmontage
- Dual-Fibre
- Frequenzbereich TETRA-BOS
- Überwachungseinheit und Programmierung
- Passwortschutz
- Automatische Pegelung der opt. Übertragungsstrecke
- Überwachung und Weiterleitung von Störmeldungen
  mittels SNMP und potentialfreiem Alarmkontakt

1x MT-VAS Messtapper Verteiltes Antennensystem

Speicherprogrammierbare Steuerung zur Aufnahme von Störmeldungen der aktiven Technik und der externen Alarmeingänge von der USV und dem Türkontakt, sowie zur Übertragung der Störungsmeldungen an die BOS-Kopfstation für die Störmeldeauswertung

LWL/ LAN-Switch 48VDC inkl. aller benötigten Patchkabel zur IP-Verschaltung der Komponenten.

inkl. aller benötigten Highflex HF-Verbindungskabel
mit Steckern, zur Herstellung der HF-Verbindungen
inkl. zentraler Erdungsschiene zum Anschluss der Einzelkomponenten
inkl. LWL-Patchkabel zur Verbindung der optischen Komponenten

Unterbrechungsfreie Stromversorgung
Der Systemtechnikschrank ist mit einer unterbrechungsfreien Strom- versorgung auszustatten. Die Kompakt-USV ist so auszulegen, dass eine Überbrückungszeit über 12 Stunden bei Volllastbetrieb gewährleistet ist.
Die USV ist in folgender Ausstattung zu liefern:
- Potentialfreie Wechselkontakte für Sammelstörung
- Batterie mit einer Gebrauchsdauer von 10 Jahren nach
  EUROBAT in wartungsfrei verschlossener Ausführung (VRLA)

liefern und betriebsfertig montieren, anschließen und
in Betrieb nehmen

angebotenes Fabrikat bandselektiver Repeater
'
..................................................'

angebotener Typ bandselektiver Repeater '..................................................'
Menge: 4,000 St
Kostengruppe DIN 276 2018-12: 451

**2.1.40 Systemtechnik BOS-Funkversorgung/ Remote Unit Typ C**
Systemtechnik BOS-Funkversorgung/ Remote Unit Typ C
TETRA-BOS Remote-Units in 19"-Systemschrank
inkl. thermostatgeregelter Belüftung

2x Bandselektiver TETRA-Repeater; Ausstattung wie folgt:
- Schrankmontage
- Dual-Fibre
- Frequenzbereich TETRA-BOS
- Überwachungseinheit und Programmierung
- Passwortschutz
- Automatische Pegelung der opt. Übertragungsstrecke
- Überwachung und Weiterleitung von Störmeldungen
  mittels SNMP und potentialfreiem Alarmkontakt

2x MT-VAS Messtapper Verteiltes Antennensystem
2x HF-Koppelfeld zur Einspeisung auf zwei Antennenkabelwege

Speicherprogrammierbare Steuerung zur Aufnahme von Störmeldungen der aktiven Technik und der externen Alarmeingänge von der USV und dem Türkontakt, sowie zur Übertragung der Störungsmeldungen an die BOS-Kopfstation für die Störmeldeauswertung

LWL/ LAN-Switch 48VDC inkl. aller benötigten Patchkabel zur IP-Verschaltung der Komponenten.

inkl. aller benötigten Highflex HF-Verbindungskabel mit Steckern, zur Herstellung der HF-Verbindungen
inkl. zentraler Erdungsschiene zum Anschluss der Einzelkomponenten
inkl. LWL-Patchkabel zur Verbindung der optischen Komponenten

Unterbrechungsfreie Stromversorgung
Der Systemtechnikschrank ist mit einer unterbrechungsfreien Strom- versorgung auszustatten. Die Kompakt-USV ist so auszulegen, dass eine Überbrückungszeit über 12 Stunden bei Volllastbetrieb gewährleistet ist.
Die USV ist in folgender Ausstattung zu liefern:
- Potentialfreie Wechselkontakte für Sammelstörung
- Batterie mit einer Gebrauchsdauer von 10 Jahren nach
  EUROBAT in wartungsfrei verschlossener Ausführung (VRLA)

- Anschluss des Kabelnetzwerkes im Gebäude K an die zu liefernde Remote-Unit

liefern und betriebsfertig montieren, anschließen und in Betrieb nehmen

angebotenes Fabrikat bandselektiver Repeater '..................................................'
angebotener Typ bandselektiver Repeater '..................................................'
Menge: 1,000 St
Kostengruppe DIN 276 2018-12: 451

**2.1.50 Fernwartungsanschluss**
Fernwartungsanschluss

LTE-Modem
zum Zugriff auf die Systemtechnik per Fernwartung

Einbau in Systemtechnikschrank opt. Verteilsystem
- inkl. Antenne
- inkl. Anschluss an LAN-Switch
- inkl. Anschluss an die 48VDC USV-Versorgung

Komplett liefern und in Betrieb nehmen.
Menge: 1,000 St
Kostengruppe DIN 276 2018-12: 457

#### Titel 2.2 Feuerwehr-Anlaufpunkt

**2.2.10 Feuerwehr-Gebäude-Bedienfeld (FGB)**
Feuerwehr-Gebäude-Bedienfeld (FGB)

Feuerwehrbedienfeld "Objektfunk BOS" zur Anzeige des Betriebszustandes des BOS-Funksystems (angelehnt an DIN 14663). Vorgerüstet mit Bedienelementen zum Aus- und Einschalten der BOS-Objektfunkanlagend.

Ausführung nach den aktuellen Richtlinien "Gebäudefunk" der Feuerwehr Bremen und der Feuerwehr Bremerhaven in eigenem Aufputzgehäuse mit Feuerwehrschließung

liefern, montieren und in Betrieb nehmen
Menge: 1,000 St
Kostengruppe DIN 276 2018-12: 451

**2.2.20 Feuerwehr-Anzeige-Tableau**
Feuerwehr-Anzeige-Tableau

Feuerwehr-Anzeigefeld "Objektfunk BOS" zur Anzeige des Betriebszustandes des BOS-Funksystems (angelehnt an DIN 14663).

Ausführung nach den aktuellen Richtlinien "Gebäudefunk" der Feuerwehr Bremen und der Feuerwehr Bremerhaven in eigenem Aufputzgehäuse mit Feuerwehrschließung

liefern, montieren und in Betrieb nehmen
Menge: 3,000 St
Kostengruppe DIN 276 2018-12: 451

**2.2.30 Installationskabel 16x2x0,8 JE-H(ST)H Bd FE180 E-30-E90**
Installationskabel  16x2x0,8 JE-H(ST)H Bd FE180 E-30-E90

halogenfreies Installationskabel mit Funktionserhalt E90
liefern und in der Verlegeart E90 montieren

als gemeinsames mehradriges Zubringerkabel zur Übertragung der Zustandsinformationen von dem Objektfunksystem an mehrere Fw-Anzeigetableaus und dem FGB
Menge: 145,000 m
Kostengruppe DIN 276 2018-12: 457

**2.2.40 Installationskabel 8x2x0,8 JE-H(ST)H Bd FE180 E-30-E90**
Installationskabel  8x2x0,8 JE-H(ST)H Bd FE180 E-30-E90

halogenfreies Installationskabel mit Funktionserhalt E90
liefern und in der Verlegeart E90 montieren

Zur Zwischenverteilung der Signalzustände über die Ebenen von Kabelabzweigkasten zu Kabelabzweigkasten und zum Anschluß des Feuerwehr-Gebäudefunk-Bedienfeldes.
Menge: 250,000 m
Kostengruppe DIN 276 2018-12: 457

**2.2.50 Installationskabel 4x2x0,8 JE-H(ST)H Bd FE180 E-30-E90**
Installationskabel  4x2x0,8 JE-H(ST)H Bd FE180 E-30-E90

halogenfreies Installationskabel mit Funktionserhalt E90
liefern und in der Verlegeart E90 montieren

zum Anschluss des Feuerwehr-Anzeige-Tableaus an das Objektfunksystem von Kabelabzweigkästen aus, sowie zur Übertragung von Stömeldeinformationen an die GLT.
Menge: 500,000 m
Kostengruppe DIN 276 2018-12: 457

**2.2.60 Kabelabzweigkasten E90**
Kabelabzweigkasten E90

Abzweigkasten mit Funktionserhalt E90 nach DIN 4102 Teil 12
Halogenfreies Gehäuse aus Spezialthermoplast mit Klemmen aus hochtemperaturbeständiger Spezialkeramik, 32-polig 0,5-1,5mm²

inkl. 3x Kabelverschraubung zur Kabeleinführung

Kabelabzweigkasten als Verteilpunkt zum Anschluss der  Feuerwehr-Anzeige-Tableaus an die BOS-Kopfstation über eine Stammleitung.

liefern, montieren und Installationskabelverschaltung
Menge: 4,000 St
Kostengruppe DIN 276 2018-12: 457

#### Titel 2.3 Maßnahmen Systemtechnik

**2.3.10 Elektroinstallation**
Elektroinstallation
Anschluss eines Systemtechnikschranks an eine bereitgestellte 230VAC Absicherung und an den Potentialausgleich

inkl. Prüfung ortsfester Betriebsmittel gemäß DGUV Vorschrift 3 nach der DIN VDE 701-702

Durchführung der vorgeschriebenen Messungen

Für die elektrische Überprüfung ist ein kalibriertes Messgerät zu verwenden.

Der Anschluss an die Systemtechnikschränke ist bei dem AG anzuzeigen.

Der Prüfbericht ist mit der Systemdokumentation zu übergeben
Menge: 9,000 St
Kostengruppe DIN 276 2018-12: 444

**2.3.20 Integration des Bestandssystems**
*** Pauschalposition
Integration des Bestandssystems

Kontaktaufnahme mit dem Errichter der vorhandenen Teil-Objektfunkversorgung zur Integration der vorhandenen Infrastruktur:

- Anschluss des Kabelnetzwerkes im Gebäude K an die zu liefernde Remote-Unit
- Anschluss des vorhandenen Anzeigetableaus an das zu liefernde Störmeldesystem
- Einbindung der Störmeldungen des Anbinderepeaters in das Störmeldesystem
- HF-Leistungsanpassung zwischen vorhandenem Anbinderepeater und zu liefernder OMU

Errichter der vorhandenen Teilversorgung:
Telemann GmbH
Ralph Littmann
littmann@mail-tm.de
Hermann-Wüsthof-Ring 10
21035 Hamburg
Menge: 1,000 psch
Kostengruppe DIN 276 2018-12: 451

**2.3.30 Anbindung an die Störmeldezentrale des Objektes**
Anbindung an die Störmeldezentrale des Objektes

Einbindung der BOS-Systemtechnik an die Gebäude-Leittechnik zur Übertragung der Sammelstörmeldung des BOS- Funksystems an die ständig besetzte Stelle (24/7) des Objektes gemäß behördlicher Auflagen

Konfiguration, Abstimmung und Durchführung eines Probelaufs mit dem technischen Personal des AG in Vorbereitung der behördlichen Abnahme

Kabel verlegen, anschließen, konfigurieren und in Betrieb nehmen, sowie einer Dokumentation des Testdurchlaufs.
Menge: 1,000 St
Kostengruppe DIN 276 2018-12: 457

### Abschnitt 3 Gebäude Antennennetzwerk

#### Titel 3.1 Inhouse-Antennensystem

**3.1.10 HF-Schlitzkabel 7/8"**
HF-Schlitzkabel 7/8"

optimiert für den Frequenzbereich TETRA-BOS

Strahlendes HF-Kabel,
halogenfrei, gemäß IEC 60754-1 und IEC 60754-2, feuerhemmend, aus flammwidrigen Material gemäß Spezifikation IEC 60332/1, IEC 60332-3-24 und klassifiziert nach EN50575:2017

Gemischte Verlegung in Teillängen an Trasse, auf Putz, auf Beton
Die Kabel müssen entsprechend der Leitungsanlagen-Richtlinie verlegt werden.

Bei der Verlegung sind die landesspezifischen Anforderungen gemäß den Richtlinien „Gebäudefunk“ der Feuerwehr Bremen und der Feuerwehr Bremerhaven sowie der DIN 14024-1 zu beachten und einzuhalten.

Kabelbeschriftung erfolgt nach Vorgaben des Auftraggebers.

inkl. nötigem Installationsmaterial nach Vorgaben des Herstellers

in Teillängen liefern, verlegen und montieren

angebotenes Fabrikat '..................................................'

angebotener Typ '..................................................'
Menge: 4920,000 m
Kostengruppe DIN 276 2018-12: 451

**3.1.20 HF-Schlitzkabel 1/2"**
HF-Schlitzkabel 1/2"

optimiert für den Frequenzbereich TETRA-BOS

Strahlendes HF-Kabel,
halogenfrei, gemäß IEC 60754-1 und IEC 60754-2, feuerhemmend, aus flammwidrigen Material gemäß Spezifikation IEC 60332/1, IEC 60332-3-24 und klassifiziert nach EN50575:2017

Gemischte Verlegung in Teillängen an Trasse, auf Putz, auf Beton
Die Kabel müssen entsprechend der Leitungsanlagen-Richtlinie verlegt werden.

Bei der Verlegung sind die landesspezifischen Anforderungen gemäß den Richtlinien „Gebäudefunk“ der Feuerwehr Bremen und der Feuerwehr Bremerhaven sowie der DIN 14024-1 zu beachten und einzuhalten.

Kabelbeschriftung erfolgt nach Vorgaben des Auftraggebers.

inkl. nötigem Installationsmaterial nach Vorgaben des Herstellers

in Teillängen liefern, verlegen und montieren

angebotenes Fabrikat '..................................................'

angebotener Typ '..................................................'
Menge: 640,000 m
Kostengruppe DIN 276 2018-12: 451

**3.1.30 HF-Koaxialkabel 7/8"**
HF-Koaxialkabel 7/8"

zur Verlegung, geeignet für den Frequenzbereich TETRA-BOS
Kabel 7/8", halogenfrei, flammwidrig
Klassifiziert nach EN50575:2017

Gemischte Verlegung in Teillängen auf Trasse, auf Putz, auf Beton, in Leitungsführungskanal
Die Kabel müssen entsprechend der Leitungsanlagen-Richtlinie verlegt werden

inkl. nötigem Installationsmaterial nach Vorgaben des Herstellers

in Teillängen liefern, verlegen und montieren

angebotenes Fabrikat '..................................................'

angebotener Typ '..................................................'
Menge: 120,000 m
Kostengruppe DIN 276 2018-12: 451

**3.1.40 HF-Koaxialkabel 1/2"**
HF-Koaxialkabel 1/2"

zur Verlegung, geeignet für den Frequenzbereich TETRA-BOS
Kabel 1/2", halogenfrei, flammwidrig
Klassifiziert nach EN50575:2017

Gemischte Verlegung in Teillängen auf Trasse, auf Putz, auf Beton, in Leitungsführungskanal, in Brandschutzkanal
Die Kabel müssen entsprechend der Leitungsanlagen-Richtlinie verlegt werden

inkl. nötigem Installationsmaterial nach Vorgaben des Herstellers

in Teillängen liefern, verlegen und montieren

angebotenes Fabrikat '..................................................'

angebotener Typ '..................................................'
Menge: 1060,000 m
Kostengruppe DIN 276 2018-12: 451

**3.1.50 HF-Kuppler / HF-Stecker für 7/8''-Schlitzkabel**
HF-Kuppler / HF-Stecker für 7/8"-Schlitzkabel

an die in Teillängen verlegten HF-Schlitzkabel

komplett liefern, montieren und betriebsfertig anschließen
Menge: 194,000 St
Kostengruppe DIN 276 2018-12: 451

**3.1.60 HF-Kuppler / HF-Stecker für 1/2"-Schlitzkabel**
HF-Kuppler / HF-Stecker für 1/2"-Schlitzkabel

an die in Teillängen verlegten HF-Schlitzkabel

komplett liefern, montieren und betriebsfertig anschließen
Menge: 62,000 St
Kostengruppe DIN 276 2018-12: 451

**3.1.70 HF-Kuppler / HF-Stecker für 7/8''-Koaxialkabel**
HF-Kuppler / HF-Stecker für 7/8"-Koaxialkabel

an die in Teillängen verlegten HF-Kabel

komplett liefern, montieren und betriebsfertig anschließen
Menge: 4,000 St
Kostengruppe DIN 276 2018-12: 451

**3.1.80 HF-Kuppler / HF-Stecker für 1/2''-Koaxialkabel**
HF-Kuppler / HF-Stecker für 1/2"-Koaxialkabel

an die in Teillängen verlegten HF-Kabel

komplett liefern, montieren und betriebsfertig anschließen
Menge: 176,000 St
Kostengruppe DIN 276 2018-12: 451

**3.1.90 HF-Richtkoppler**
HF-Richtkoppler

Auskopplung 4.8, 6, 10 und 15 dB für den Frequenzbereich TETRA-BOS

Die Komponente ist mit einem haltbaren Beschriftungsfeld zu kennzeichnen.

Mechanische Befestigung an Kabeltrasse oder Aufputz

komplett liefern, montieren und betriebsfertig anschließen

angebotenes Fabrikat '..................................................'

angebotener Typ '..................................................'
Menge: 38,000 St
Kostengruppe DIN 276 2018-12: 451

**3.1.100 HF-Splitter 3dB, direktional**
HF-Splitter 3dB, direktional

Die Komponente ist mit einem haltbaren Beschriftungsfeld zu kennzeichnen

Mechanische Befestigung an Kabeltrasse oder Aufputz

komplett liefern, montieren und betriebsfertig anschließen

angebotenes Fabrikat '..................................................'

angebotener Typ '..................................................'
Menge: 24,000 St
Kostengruppe DIN 276 2018-12: 451

**3.1.110 HF-Jumperkabel 1/2" highflex bis 2 m**
HF-Jumperkabel 1/2" highflex bis 2 m

halogenfrei
zum HF-Anschluss der Anlagen- und Verteilertechnik

komplett liefern, montieren und betriebsfertig anschließen
Menge: 122,000 St
Kostengruppe DIN 276 2018-12: 451

**3.1.120 Überspannungsschutz**
Überspannungsschutz

Zur Absicherung der externen Leitungen und der Systemelektronik sind entsprechende Maßnahmen zu realisieren.
Überspannungsschutzableiter in der HF-Anschlußleitung. Die derzeit gültigen Vorschriften sind zu beachten und auszuführen.
Gasentladungsableiter
Ansprechspannung 75 V
Anschlüsse N
Impedanz 50 Ohm
Frequenz bis 1 GHz

inkl. 20m 16mm²-Erdungskabel

Liefern und betriebsfertig montieren inkl. Inbetriebnahme und Anschluss an den Potentialausgleich.
Menge: 12,000 St
Kostengruppe DIN 276 2018-12: 446

### Abschnitt 4 Kennzeichnung

#### Titel 4.1 Kennzeichnungsschilder

**4.1.10 Kabelkennzeichnung**
Kabelkennzeichnung

Kabelkennzeichnung für Montage an HF-Leitungen

Kennzeichnung aus Kunststoffprofilen mit einschiebbaren Bezeichnungsstreifen, max. 10-stellig
Befestigung mittels UV-beständigem Kunststoffkabelbinder mit Arretierungszunge aus Metall

liefern und montieren
Menge: 680,000 St
Kostengruppe DIN 276 2018-12: 459

**4.1.20 Verteilerbezeichnungsschild**
Verteilerbezeichnungsschild

Schild aus UV-beständigem Kunststoff mit eingravierter Schrift, max. 15-stellig

liefern und montieren
Menge: 75,000 St
Kostengruppe DIN 276 2018-12: 459

### Abschnitt 5 LWL-Netzwerk

#### Titel 5.1 LWL-Vernetzung

**5.1.10 LWL-Kabel 24E9/125, OS2**
LWL-Kabel  24E9/125, OS2

LWL-Universal-Innenkabel mit verseilter Bündelader zur direkten Inhouseverlegung.

Merkmale:
metallfrei, längswasserdicht, zugfest, halogenfrei-flammwidrig, erhöhter Nagetierschutz durch Glasgarne

Die Kabel müssen entsprechend der Leitungsanlagen-Richtlinie verlegt werden.

liefern und in Schächte einziehen, auf Kabelbahnen oder an Wand/Decken befestigt, verlegen.

Bei der Verlegung sind die landesspezifischen Anforderungen gemäß den Richtlinien „Gebäudefunk“ der Feuerwehr Bremen und der Feuerwehr Bremerhaven sowie der DIN 14024-1 zu beachten und einzuhalten.

angebotenes Fabrikat '....................................................'

angebotener Typr ':

....................................................'
Menge: 1750,000 m
Kostengruppe DIN 276 2018-12: 457

**5.1.20 Wandspleißverteiler**
Wandspleißverteiler

Glasfaser Verteilgehäuse
- integriertes Fasermanagement
- inkl. Spleißkasetten
- geeignet zur Durchverbindung und Aufteilung
  24-Faser Monomode LWL-Kabel
- inkl. Kabelabfang
- abschließbares Gehäuse

Für die Aufteilung sind 24 Spleißverbindungen zu berücksichtigen

Wandmontage
maximale Breite des Gehäuses 300mm

Komplett liefern, montieren und betriebsfertig inkl. aller erforderlichen Spleißarbeiten anschließen.
Menge: 2,000 St
Kostengruppe DIN 276 2018-12: 457

**5.1.30 19" LWL-Patchfeld 1HE**
19" LWL-Patchfeld 1HE

bestehend aus:
- 19" Spleißbox 1HE
- Spleißkassette
- Faser-Pigtail
- Patchpanel mit 12 dx/APC

Einbau in BOS- Systemschrank

Komplett liefern, montieren und betriebsfertig inkl. aller erforderlichen Spleißarbeiten anschließen.
Menge: 9,000 St
Kostengruppe DIN 276 2018-12: 457

**5.1.40 OTDR-Messung**
*** Pauschalposition
OTDR-Messung

Messen und Testen von Lichtwellenleitern
zur Analyse und als Qualitätsnachweis der übertragungstechnischen Parameter.

Durchgangsmessung und Reflektionsmessung

Messung der erforderlichen LWL Haupt- und Redundanzwege für das BOS-Funksystem.
Bei der Messung sind die technischen Anforderungen des Systemherstellers zum optischen Verteilnetz zu berücksichtigen

- inkl. Bereitstellung der Mess- und Testgeräte

Die ermittelten Werte sind zu bewerten und in der Systemdokumentation einzutragen.
Menge: 1,000 psch
Kostengruppe DIN 276 2018-12: 457

### Abschnitt 6 Bauliche Maßnahmen

#### Titel 6.1 Bauliche Maßnahmen

**6.1.10 Bohrung für eine Einzelkabeldurchführung**
Bohrung für eine Einzelkabeldurchführung
als zusätzliche Bohrung in Wand- oder Deckenstärke bis 40 cm in gemischtem Mauerwerk oder bewehrtem Beton
Passgenaue Bohrung als Einzelkabelverlegung mit Ringspaltschließung nach MLAR

Durchführung mittels Bohrhammer einschließlich aller Aufwendungen zur Säuberung des Bohrstaubs und dem fachgerechten Verschliessen (die Wandfläche muss glatt verputzt sein) der selbst erstellten Durchbrüche nach der Kabeldurchführung.

Eine Darstellung über Art und Ort der Bohrmaßnahme und der Verschließung ist mit den Revisionsplänen zu übergeben.
Menge: 415,000 St
Kostengruppe DIN 276 2018-12: 494

**6.1.20 Brandabschottungen**
Brandabschottungen

Wand- und Deckendurchführungen sind, als Maßnahmen gegen Brandübertragung, mit geeigneten Brandabschottungen in der Feuerwiderstandsklasse F90 nach DIN 4102  zu versehen.

Die Brandabschottungen müssen durch das Prüfzeugnis einer amtlich anerkannten Prüfstelle nachgewiesen werden. Die DIN 4102, Teil 11 fordert, dass während der Feuerwiderstandsdauer der Durchgang von Feuer und Rauch aus dem Brandraum verhindert werden muss.

Ein Stück dieser Position bezieht sich auf eine erfasste Abschottung inkl. aller erforderlichen Maßnahmen und Materialien und beinhaltet
- Das Erstellen eines neuen Brandschotts oder
- Das Schliessen eines geöffneten Brandschotts

Für die Kalkulation ist eine Schottgröße von max. 200x200 mm, Feuerwiderstanddauer bis 90 Minuten an vorhandenen Mauerwerk zu berücksichtigen.

Eine Darstellung über Art und Ort der Brandschutzmaßnahme ist mit den Revisionsplänen zu übergeben.

Als Brandschutznachweis ist mit der Systemdokumentation die Übereinstimmungserklärung, die Fachbauleitererklärung sowie die bauaufsichtliche Zulassung des verwendeten Brandschutzmittels durch den AN zu übergeben.
Menge: 65,000 St
Kostengruppe DIN 276 2018-12: 451

**6.1.30 Kunststoffpanzerrohr M25**
Kunststoffpanzerrohr M25

Kunststoffpanzerrohr der Größe M25 für offene Rohrverlegung, geeignet für die Verlegung von elektrischen Leitungen gemäß DIN VDE 0100.
Das Rohr ist fachgerecht auf Untergrund (Wand, Decke oder Bodenaufbau) zu verlegen,
einschl. aller erforderl. Steckmuffen, Klein- und
Befestigungsmaterialien sowie Kunststoffschellen,
halogenfrei mit rundum geschlossener Rohraufnahme
Befestigung an Beton bzw. Mauerwerk in Teillängen
und zwar:
Kupa-Rohr M25

liefern und fachgerecht montieren
Menge: 650,000 m
Kostengruppe DIN 276 2018-12: 459

**6.1.40 Metall-Flexrohr M25**
Metall-Flexrohr M25

Metall-Schutzschlauch mit hoher mechanischer Festigkeit und Flexibilität zur Installation im Aussenbereich.

inkl. geeignetem Befestigungsmaterial

liefern und fachgerecht montieren
Menge: 40,000 m
Kostengruppe DIN 276 2018-12: 459

**6.1.50 Kabelformstein**
Kabelformstein

zur Verlegung im Dachbereich
inkl. C-Profilschiene
inkl. Gummimatte

liefern und verlegen
Menge: 30,000 St
Kostengruppe DIN 276 2018-12: 499

**6.1.60 Wand- und Deckenkanal 40x40mm**
Wand- und Deckenkanal 40x40mm

Leitungsführungskanal mit Bodenlochung bestehend aus Unterteil und Oberteil zur Montage direkt auf der Wand.

halogenfrei
Farbe:  reinweiß; RAL 9010
mind. Kanaltiefe: 40mm
mind. Kanalbreite: 40mm

liefern und montieren einschl. Klein- und Befestigungsmaterial
Menge: 15,000 m
Kostengruppe DIN 276 2018-12: 451

**6.1.70 Brandschutzerhaltkanal 3-seitig**
Brandschutzerhaltkanal 3-seitig

in der Funktionerhaltungsklasse E90 zur Aufnahme von einem 1/2" HF-Koaxialkabel und/oder LWL-Kabel

Außenmaß Breite: max. 240 / Höhe: max. 180 mm

Montageart:
- Wandmontage
- Deckenmontage

inkl. Befestigungssystem zur senkrechten Montage des Brandschutzkanals mit einem Abstand von der Betonwand von ca. 400 mm
inkl. Anpassung für entsprechende Querungen
inkl. Dichtungsstreifen und Senkkopfschrauben zur Deckelbefestigung

liefern und montieren einschl. Klein- und Befestigungsmaterial

Als Brandschutznachweis ist mit der Systemdokumentation eine Erklärung des Auftragnehmers zu übergeben, dass die Brandschutzkanalanlage entsprechend der Systemzulassung und den Herstelleranleitungen fachgerecht, systemkonform und zugelassen eingebaut wurde.
Menge: 55,000 m
Kostengruppe DIN 276 2018-12: 451

**6.1.80 Brandschutzerhaltkanal 4-seitig**
Brandschutzerhaltkanal 4-seitig

in der Funktionerhaltungsklasse E90 zur Aufnahme von einem 1/2" HF-Koaxialkabel und/oder LWL-Kabel

Außenmaß Breite: max. 240 / Höhe: max. 180 mm

Montageart:
- Wandmontage
- Deckenmontage
- Kabeltrasse

inkl. Anpassung für entsprechende Querungen
inkl. Dichtungsstreifen und Senkkopfschrauben zur Deckelbefestigung

liefern und montieren einschl. Klein- und Befestigungsmaterial

Als Brandschutznachweis ist mit der Systemdokumentation eine Erklärung des Auftragnehmers zu übergeben, dass die Brandschutzkanalanlage entsprechend der Systemzulassung und den Herstelleranleitungen fachgerecht, systemkonform und zugelassen eingebaut wurde.
Menge: 28,000 m
Kostengruppe DIN 276 2018-12: 451

**6.1.90 Brandschutzkanal aus Metall 40x70mm**
Brandschutzkanal aus Metall 40x70mm

Vierseitiger Brandschutzkanal aus Metall zur Installation und Führung von Kabeln. Mit intumeszierender Innenauskleidung für die Installation im Bereich von Flucht- und Rettungswegen.
Direkte Wand- und Deckenmontage.
Geprüft und zugelassen als I-Kanal nach DIN 4102 Teil 11. Allgemeine bauaufsichtliche Zulassung für die Feuerwiderstandsklassen I30 bis I120.

Mit dem Brandschutzkanal dürfen ausschließlich nach Zulassung beschriebene vorkonfektionierte Formteile verbaut werden.

Verbindung von Kanalunterteil und abnehmbarem Kanaldeckel durch integrierte Rastklammern,
inkl. 8 Verbinder für Eckmontage, 8 rauchdichten Endverschlüssen und 8 Schaumstoffdichtungen für Kabelausgänge

Oberfläche: lackiert
Farbe: reinweiß; RAL 9010
Breite 70 x Höhe 40 mm

liefern und montieren einschl. Klein- und Befestigungsmaterial
Menge: 10,000 m
Kostengruppe DIN 276 2018-12: 451

**6.1.100 Kabelrinne 60x100mm für die Verlegeart E90**
Kabelrinne 60x100mm für die Verlegeart E90

Kabelrinne 60 mm x 100 mm, nach DIN EN 61537 VDE zertifiziert, mit Schnellverbindungs-System, inklusive aller bereits integrierten Verbindungsbauteile zur zeitsparenden und wirtschaftlichen Installation.
Steckrichtung von oben für verbesserte Tragfähigkeit.
Potentialausgleich nach DIN EN 61537 ohne Zusatzbauteile sowie ohne Verschraubung. Lochung 11 mm
für die direkte Gewindestangenabhängung.

Korrosionsschutz: bandverzinkt nach DIN EN 10346

Abmessung.:  Blechstärke: 0,75 mm
  Seitenhöhe: 60 mm
  Breite: 100 mm

Für die Kalkulation ist eine gemischte Montage mit Ausleger an Wand oder Gewindestangenabhängung zur Deckenmontage zu berücksichtigen.

liefern und montieren einschl. Klein- und Befestigungsmaterial
Menge: 24,000 m
Kostengruppe DIN 276 2018-12: 459

**6.1.110 Abdichtung von Bohrungen an seitlichem Wandaustritt**
Abdichtung von Bohrungen an seitlichem Wandaustritt

Abdichtung Kabelübergang Inhouse zum Außenbereich mittels Dichtmasse und Mörtel fachgerecht herstellen.

inkl. der Einbringung einer PG-Kabelverschraubung
für 1/2" und/oder 7/8"-Koaxkabel zum Übergang durch eine Blechverkleidung nach Bohraustritt
Menge: 6,000 St
Kostengruppe DIN 276 2018-12: 451

**6.1.120 Zulage für Kabelverlegung in abgehängten Decken**
Zulage für Kabelverlegung in abgehängten Decken

Öffnen und Schließen von Abhangdecken (Typ A, B und C) zu Montagezwecken

Wichtiger Hinweis:
Für die Kalkulation ist die Anlage 2: 240240-BOS-Darstellung-Decken.pdf zu entnehmen.
Menge: 2600,000 m
Kostengruppe DIN 276 2018-12: 459

**6.1.130 Zulage für Kabelverlegung in abgehängten Deckenpaneelen**
Zulage für Kabelverlegung in abgehängten Deckenpaneelen

Öffnen und Schließen von abgehängten Deckenpaneelen zu Montagezwecken

Wichtiger Hinweis:
Für die Kalkulation ist die Anlage 2: 240240-BOS-Darstellung-Decken.pdf zu entnehmen.
Menge: 40,000 St
Kostengruppe DIN 276 2018-12: 459

**6.1.140 Zulage für Kabelverlegung in abgehängten Metallpaneelen**
Zulage für Kabelverlegung in abgehängten Metallpaneelen

Öffnen und Schließen von abgehängten Metallpaneelen zu Montagezwecken

Wichtiger Hinweis:
Für die Kalkulation ist die Anlage 2: 240240-BOS-Darstellung-Decken.pdf zu entnehmen.
Menge: 125,000 St
Kostengruppe DIN 276 2018-12: 459

**6.1.150 Schließen von Boden- und Deckenbohrungen**
Schließen von Boden- und Deckenbohrungen

Fachgerechtes Schließen der Kernbohrungen nach Kabeleinführung

inkl. aller benötigten Materialien zum Schließen der Kernbohrungen nach Kabeleinführung
inkl. Herstellung der entsprechenden Feuerwiderstandsklasse

Eine Darstellung über Art und Ort der Maßnahme ist mit den Revisionsplänen zu übergeben.

Lieferung und Montage
Menge: 50,000 St
Kostengruppe DIN 276 2018-12: 451

**6.1.160 Erhöhter Verlegeaufwand für Kabelverlegung im Schacht mit Höhe ca. 7m**
*** Pauschalposition
Erhöhter Verlegeaufwand für Kabelverlegung im Schacht mit Höhe ca. 7m

Für die Kalkulation sind folgende Punkte zu berücksichtigen:

- Öffnen und Schließen von ca. acht Bodenplatten
- Verlegung von einem HF-Koaxialkabel 1/2" ca. 110m Kabel
- Verlegung von einem Installationskabel  8x2x0,8 JE-H(ST)H Bd FE180 E-30-E90 ca. 110m

Die Arbeiten sind vor der Ausführung bei dem AG anzuzeigen.
Menge: 1,000 psch
Kostengruppe DIN 276 2018-12: 499

**6.1.170 Erhöhter Verlegeaufwand für Kabelverlegung im Aufzugsschacht**
*** Pauschalposition
Erhöhter Verlegeaufwand für Kabelverlegung im Aufzugsschacht

Für die Kalkulation sind folgende Punkte zu berücksichtigen:

- Öffnen und Schließen von ca. acht Bodenplatten
- Verlegung von einem HF-Koaxialkabel 1/2" ca. 110m Kabel
- Verlegung von einem Installationskabel  8x2x0,8 JE-H(ST)H Bd FE180 E-30-E90 ca. 110m

Die Arbeiten sind vor der Ausführung bei dem AG anzuzeigen.
Menge: 1,000 psch
Kostengruppe DIN 276 2018-12: 499

**6.1.180 Kernbohrung**
Kernbohrung

bis 50 mm Durchmesser
durch bis zu 40cm starke Betonwand bwz. Betondecke oder
Verblendmauerwerk herstellen.
Kühlwasser ist aufzufangen.

fachgerecht herstellen
Menge: 118,000 St
Kostengruppe DIN 276 2018-12: 494

**6.1.190 Trockenbauarbeiten**
Trockenbauarbeiten

Fachgerechtes Öffnen und Schließen von Trockenbaubereichen an Wänden und Decken bis 5 m Höhe zur Kabelverlegung

inkl. aller erforderlicher Schutzmaßnahmen sowie Reinigung nach Beendigung der Arbeiten
inkl. Kleinmaterial (Schrauben, Promatmaterial, Spachtelmasse, etc.)
Menge: 65,000 m²
Kostengruppe DIN 276 2018-12: 495

**6.1.200 Malerarbeiten**
Malerarbeiten

Herstellen erforderlicher Malerarbeiten
Vorhandene Wand- und Deckenflächen vorbereiten, kleinere Schäden ausbessern und streichen in fertiger Arbeit einschl. aller erforderlicher Nebenarbeiten zur Wiederherstellung des vorherigen Zustands nach der Baumaßnahme.
Menge: 65,000 m²
Kostengruppe DIN 276 2018-12: 495

**6.1.210 Trockenbau zur Verkleidung der Kabelwegeführung**
Trockenbau zur Verkleidung der Kabelwegeführung

Verkleidung der Kabelwegeführung in den Treppenhäusern. Innenmaß bis 120 x 120 mm.

inkl. der erforderlichen Metallprofile und Befestigungsmaterial

liefern, montieren, verspachteln und mit bestehender Raumfarbe streichen
Menge: 16,000 m
Kostengruppe DIN 276 2018-12: 451

### Abschnitt 7 Dienstleistungen Errichter

#### Titel 7.1 Dienstleistungen

**7.1.10 Montageplanung mit Planungsfortschreibung**
*** Pauschalposition
Montageplanung mit Planungsfortschreibung

als produktspezifische Planungsleistung auf Basis der übergebenen Ausführungsplanung sowie der derzeit aktuellen Architektur in Form von Detaillösungen und konstruktiv berechneter Lösungen für den Betriebsbereich wie folgt:

- Fortführen der übergebenen Ausführungsplanung bestehend aus Grundrisszeichnungen und Schemata in die konstruktiv auf Basis tatsächlich verwendeter Produkte berechnete Werk - und Montageplanung.

- Zusammentragen der Prospektunterlagen von systemwichtigen Komponenten zur Dokumentation

- Angaben für Fremdgewerke, z. B. Angabe erforderlicher Stromversorgungen

- Prüfen von Schlitz - und Durchbruchsangaben, die zur Ausführung erforderlich sind

- Pegelnachrechnungen für kritische Strecken

- Optimierung der Leitungsführung unter Berücksichtigung der baulichen Gegebenheiten der Bestandsgebäude, der landesspezifischen Anforderungen gemäß den Richtlinien „Gebäudefunk“ der Feuerwehr Bremen und der Feuerwehr Bremerhaven sowie der DIN 14024-1 und der bestehenden baulichen und technischen Randbedingungen

- Prüfen und Weiterführen der Schemata

Ausarbeitung in 1- facher Ausfertigung auf gefaltetem Papier bzw . in Kopien und Ausdrucken. Die Dokumente sind ferner in einem allgemein lesbaren Dateiformat in Form von .dwg- sowie .pdf-Dateien zur Verfügung zu stellen.
Menge: 1,000 psch
Kostengruppe DIN 276 2018-12: 451

**7.1.20 Einrichten, Vorhalten und Räumen der Baustelle**
*** Pauschalposition
Einrichten, Vorhalten und Räumen der Baustelle

Einrichten der Baustelle an einem vorher mit der Bauleitung abgesprochenen Platz, wobei alle Einrichtungskosten eingeschlossen sind, die sich entsprechend den Erfordernissen des Arbeitsfortschritts ergeben.

Es steht nur ein begrenzter Platz als Lagerfläche zur Verfügung. Der AN muss mit einem Wechsel der Lagerflächen rechnen. Zwischenzeitliches Umräumen von einer Lagerfläche auf die andere sowie möglicherweise geänderte Transportwege von der Lagerfläche zum Einbauort sind dem Einheitspreis abgegolten.

Vorhalten der Baustelleneinrichtung einschließlich aller Geräte, Maschinen usw., die sich vom Arbeitsbeginn bis zur Räumung der Baustelle entsprechend den Erfordernissen des Arbeitsfortschritts ergeben.

Räumen der Baustelle und Herstellung des ursprünglichen Zustandes.
Menge: 1,000 psch
Kostengruppe DIN 276 2018-12: 491

**7.1.30 Schmutzabdeckungen**
*** Pauschalposition
Schmutzabdeckungen

Herstellen erforderlicher Schutzmaßnahmen
Flächige Schmutzabdeckungen von Wand- und Bodenflächen einschl. Unterhaltung sowie späterer Beseitigung und Entsorgung.
Menge: 1,000 psch
Kostengruppe DIN 276 2018-12: 499

**7.1.40 Besondere Maßnahmen zum Vermeiden von Geräusch- und Staubemissionen**
*** Pauschalposition
Besondere Maßnahmen zum Vermeiden von Geräusch- und Staubemissionen im Krankenhaus

Es sind die besonderen Bedingungen für Montagen / Demontagen von Baumaßnahmen in einem Krankenhaus (während des Betriebes) durch den Auftragnehmer zu beachten. Jede Montagearbeit ist vor Beginn mit dem zuständigen Klinikpersonal und der technischen Projektleitung abzustimmen.
Menge: 1,000 psch
Kostengruppe DIN 276 2018-12: 491

### Abschnitt 8 Stundenlohnarbeiten

#### Titel 8.1 Zusätzliche Stundenlohnarbeiten

*Hinweis: Stundenlohnarbeiten*
Stundenlohnarbeiten dürfen nur auf ausdrückliche Anweisung des AG ausgeführt werden. Die nachstehend aufgeführten Stunden sind für die Ausführung von unvorhergesehenen Arbeiten vorgesehen. Sie dienen nicht zur Erfüllung von Leistungen, die bereits mit den EHP der LV-Positionen abgegolten sind oder damit in Zusammenhang stehen.

In dem Stundenlohn müssen Unternehmerzuschlag, Lohnnebenkosten, Auslösung, Wegegelder, Übernachtung usw. enthalten sein.

Die Arbeitsstunden sind nachzuweisen. Stundenlohnzettel müssen folgende Angaben eindeutig erkennen lassen:
Vor- und Zunamen, Beruf, Arbeitsleistung nach Zeit, Ort und Dauer, Verbrauch von Baustoffen.
Die Nachweise müssen fortlaufend und lückenlos nummeriert sein.

Die vom Auftragnehmer oder seinem Bevollmächtigten unterschriebenen Stundenlohnzettel müssen für jeden Kalendertag getrennt ausgestellt sein und der Bauleitung in mind. doppelter Ausfertigung zur Anerkennung vorzulegen.
Nichtordnungsgemäß nachgewiesene Arbeitsstunden werden nicht anerkannt.

Bezug sind die am Tage der Ausführung gültigen Lohnsätze.

Auf eventuell nachfolgend ausgewiesene Stunden hat der AN keinen Anspruch.

**8.1.10 Einzelstunden zum Stundensatz für Monteure/Systemtechniker**
Menge: 80,000 h
Kostengruppe DIN 276 2018-12: 451

**8.1.20 Einzelstunden zum Stundensatz für Helfer**
Menge: 80,000 h
Kostengruppe DIN 276 2018-12: 451

**8.1.30 Zuschlag für Arbeiten an Sonn- u. Feiertagen für Monteure/Systemtechniker**
Menge: 16,000 h
Kostengruppe DIN 276 2018-12: 451

**8.1.40 Zuschlag für Arbeiten an Sonn- u. Feiertagen für Helfer**
Menge: 16,000 h
Kostengruppe DIN 276 2018-12: 451

**8.1.50 Zuschlag für Arbeiten in der Zeit von 20;00 bis 6,00 Uhr für Monteure/Systemtechniker**
Menge: 80,000 h
Kostengruppe DIN 276 2018-12: 451

**8.1.60 Zuschlag für Arbeiten in der Zeit von 20;00 bis 6,00 Uhr für Helfer**
Menge: 80,000 h
Kostengruppe DIN 276 2018-12: 451

**8.1.70 Zuschlag für Arbeiten an Samstagen für Monteur/Systemtechniker**
Menge: 40,000 h
Kostengruppe DIN 276 2018-12: 451

**8.1.80 Zuschlag für Arbeiten an Samstagen für Helfer**
Menge: 40,000 h
Kostengruppe DIN 276 2018-12: 451

### Abschnitt 9 Systemabnahme und Dokumentation

#### Titel 9.1 Systemabnahme und Dokumentation

**9.1.10 Anzeigeverfahren BDBOS**
*** Pauschalposition
Anzeigeverfahren BDBOS

inkl. aller für diesen Systemtyp in der DIN 14024 geforderten Messungen

Das Anzeigeformular der BDBOS ist durch den AN bis zur Inbetriebnahmebestätigung und Frequenznutzung zu bearbeiten.

inkl. aller erforderlichen Abnahmemessungen zum BDBOS-Anzeigeverfahren und Erstellung/ Einreichung aller erforderlichen Unterlagen und Dokumente zum Anzeigeprozess
Menge: 1,000 psch
Kostengruppe DIN 276 2018-12: 499

**9.1.20 Begleitung der Abnahme durch Sachverständigen**
Begleitung der Abnahme durch Sachverständigen

Mit allen erforderlichen Unterlagen nach landesspezifischen Anforderungen gemäß den Richtlinien „Gebäudefunk“ der Feuerwehr Bremen und der Feuerwehr Bremerhaven sowie der DIN 14024-1 inkl. aller damit in Verbindung stehenden Kosten.

Die Abnahme erfolgt durch einen durch den AG beauftragten Sachverständigen.
Zur Prüfung der Anlage auf Übereinstimmung mit der Ausführungsplanung, dem Brandschutzgutachten, den bauaufsichtlichen Auflagen und den Anschaltebedingungen.
Menge: 1,000 St
Kostengruppe DIN 276 2018-12: 499

**9.1.30 Teilnahme an der Feuerwehrabnahme der BOS-Funk-Anlage**
Teilnahme an der Feuerwehrabnahme der BOS-Funk-Anlage

Mit allen erforderlichen Unterlagen nach landesspezifischen Anforderungen gemäß den Richtlinien „Gebäudefunk“ der Feuerwehr Bremen und der Feuerwehr Bremerhaven sowie der DIN 14024-1

inkl. aller damit in Verbindung stehenden Kosten.
Menge: 2,000 St
Kostengruppe DIN 276 2018-12: 499

**9.1.40 Einweisung des technischen Personals**
*** Pauschalposition
Einweisung des technischen Personals

Die Einweisung soll das technische Personal in die Lage versetzen, auf Störungsmeldungen des Objektfunksystems zu reagieren.

Für die Störungsbearbeitung ist, gemeinsam mit dem AG, ein Maßnahmenplan zu erstellen.

Schulungsräume werden durch den AG gestellt.
Es sind mindestens 2 Einweisungen für jeweils 3 Personen und einer Zeitdauer von jeweils 4 Stunden vorzusehen. Erforderliche Nachschulungstermine (max. 1 weiterer Schulungstag) sind bei der Angebotsgestaltung zu berücksichtigen.
Menge: 1,000 psch
Kostengruppe DIN 276 2018-12: 499

**9.1.50 Dokumentation der Anlage**
*** Pauschalposition
Dokumentation der Anlage

gemäß DIN 14024-1

Allgemeines
Über die ausgeführten Leistungen ist eine Dokumentation
vorzulegen. Sie umfasst die Bestands- und Betriebsunterlagen.
Sämtliche Teile der Dokumentation sind in analoger und digitaler Form, mit Inhaltsverzeichnissen
in DIN A4-Ordnern eingeheftet vorzulegen.
Planunterlagen in größeren Formaten als DIN A4 sind
zusätzlich in kopier- bzw. pausfähiger Form
beizufügen. Die Datenträger sind mit Beschriftungen und
Inhaltsangaben zu versehen.
Die Datenformate sind mit dem Auftraggeber abzustimmen.
Die Dokumenation ist vollständig spätestens 10 Tage vor dem funktionalen Praxistest vorzulegen.

Die Dokumentation umfasst folgende Unterlagen:

Allgemeine Informationen
- Errichterbescheinigung
- Fachunternehmererklärung
- Beschreibung des Projekts und baulichen Umfeldes
- Protokoll des Konzeptgespräches mit Anlagen
- Anzeigeformular
- Beschreibung des Versorgungskonzeptes

Kabelnetzwerk
- Systemschema / Blockschaltbild
- Linkbilanz
- Darstellung des LWL-Netzwerkes (wenn vorhanden)
- Laufzeitberechnung (HF und LWL)
- Revisionspläne Kabelwegeführung
- Konformitätserklärung Brandschutz
- Dokumentation über Art und Ort der Brandschutzmaßnahmen mit Fotodokumentation
- DTF- und RL-Messungen
- Versorgungsgütemessung
- Umfeldmessung

Aktive Systemtechnik
- Schaltpläne Systemtechnikschränke
- Konformitätserklärung der aktiven Technik
- Prüfprotokoll gemäß DIN VDE 0701 / 0702
- USV-Berechnung
- Geräteeinstellungen, Softwarekonfigurationen
- Beschreibung der Störmeldeanschaltung

Datenblätter, Bedienungsanleitungen
- Datenblätter Antennennetzwerk
- Datenblätter Systemtechnik
- Bedienungsanleitung
- Betriebsbuch für die Anlage

Inbetriebnahme, Abnahmen, Wartung
- Inbetriebsetzungsprotokoll gemäß DIN 14024-1
- Protokoll der Abnahme
- Protokoll der Einweisung/Schulung des Betreibers
- Checkliste für die eingewiesene Person

Prüfunterlagen
Alle Prüfungen sind zu dokumentieren. Die Unterlagen
sind dem Auftraggeber vorzulegen.
Menge: 1,000 psch
Kostengruppe DIN 276 2018-12: 451

### Abschnitt 10 Service und Wartung

#### Titel 10.1 Service und Wartung

**10.1.10 Wartung gemäß DIN 14024-1**
Wartung gemäß DIN 14024-1

Maßnahmenplan für den Fall einer Störung aufzustellen

Wartungsintervall: Die Wartung ist jährlich nach DIN 14024-1 Anhang C und I durchzuführen. Erstmalig ein Jahr nach Abnahme der Bauleistungen des AN

Inhalt der Wartung:
- Funkfunktionsprüfung der Objektfunkanlage (OFA) in allen Bereichen.
- Sichtprüfung der Anlage, Kabel- und Antennentechnik.
- Prüfung der Spannungsversorgung und Akkukapazität.
- Prüfung der Sende-/Einspeiseleistungen.

Dokumentation: Über jede Wartung ist ein Bericht zu erstellen, der mindestens 10 Jahre aufzubewahren und auf Verlangen der Brandschutzdienststelle vorzulegen ist. Eine Kopie ist häufig am Feuerwehranlaufpunkt zu hinterlegen.

Störungsbeseitigung: Festgestellte Mängel sind unverzüglich zu beheben.

Kosten:
'..............................' €/Jahr
Menge: 5,000 Jahr
